# GS Magdalenenstr - An-/Umbau
Angebotsaufforderung (GAEB DA XML 3.3, DA83)
Projekt: GS Magda
Währung: EUR
Auftraggeber: Stadt Troisdorf, Der Bürgermeister, Kölner Str. 176, 53840 Troisdorf, Telefon 02241-900-0, Fax 02241-900-800, E-Mail 02241-Rathaus@Troisdorf.de
Erstellt mit: FUTURA, FUTURA Version 9.1.03.76, 12.03.2026

## Zusätzlicher Text
1.) Bauort:
Gemeinschaftsgrundschule der Stadt Troisdorf
GGS Janosch-Grundschule
Magdalenenstraße 12a
53842 Troisdorf-Oberlar
Lage:
Das Baugrundstück liegt im Stadtteil Troisdorf-Oberlar in einem Wohngebiet. Die Grundschule liegt an Wohn- und Durchgangsstraßen mit Tempo 30, teilweise mit Einbahnstraßenverkehr.

2.) Bauaufgabe:
Im Zuge der hier ausgeschriebenen Arbeiten sollen Schreinerarbeiten im Zuge von Umbaumaßnahmen in der Schule umgesetzt werden.
Die Arbeiten sollen gemäß beiliegendem Terminplan durchgeführt werden.
Stellplätze und Lagerflächen sind nach Abstimmung mit der Bauleitung in begrenztem Umfang auf dem Grundstück vorhanden.
Die Arbeiten finden teilweise während der parallel stattfindenden Schul- und Offene-Ganztags-Betreuungsnutzung statt. Es ist Nutzung durch insbesondere Lehrkräfte auch in den Ferienzeiten mögllich, es findet ein nahezu durchgehender Betrieb der örtlichen Trogata im benachbarten Gebäudekomplex statt, mit teilweise Hofnutzungen. Vor allem für Arbeiten außerhalb der Ferienzeiten ist die Baustellensicherung in besonderem Maß zu berücksichtigen.

Ruhezeiten:
Mit Blick auf den laufenden Unterrichtsbetrieb sind folgende Zeiten zu berücksichtigen.
Unterricht von 8:00 Uhr bis 15:00 Uhr.
1. Pause von 9:40 - 10:15 Uhr
2. Pause von 11:45 - 12:15 Uhr.
In der Unterrichtszeit dürfen deshalb keine lauten bzw. den Unterricht beeinträchtigenden Arbeiten (z.B. Schneidearbeiten an Betonbelägen, Arbeit mit Verdichtungsgeräten) durchgeführt werden.
Bei Unklarheiten und in besonderen Fällen ist die Bauleitung vorab zu informieren und die Vorgehensweise möglichst einvernehmlich abzustimmen.

3.) Allgemeine Beschreibung der Baustelle:
• Die Baustelle befindet sich im Troisdorfer Stadtteil Oberlar.
Die Zufahrtsmöglichkeit erfolgt über die Straßen Magdalenenstraße und die Liegnitzer Straße, die beide hauptsächlich durch Wohnanliegerverkehr genutzt werden.
Diese Magdalenenstraße fungiert zusätzlich als Hauptstraße und kann von beiden Enden her befahren werden, während die Liegnitzer Straße als Einbahnstraße durch Parkräume einspurig verengt ist.
Zum Schulhof befindet sich von der Magdalenenstraße aus eine Torzufahrt.
Über die Liegnitzer Straße erreicht man den rückwärtig gelegenen (Lehrer-) Parkplatz mit dortigem Zugang über ein Törchen
a.) KFZ-Einsätze
• Der Einsatz von großen Fahrzeugen kann grundsätzlich über die vorgenannten Straßen erfolgen. Durch die Anlieferung erwachsene eventuell notwendige Sperrungen oder auch zeitweiser Rückbau von Objekten im Straßenraum sind jedoch rechtzeitig anzuzeigen und seitens des AN eigenständig mit den zuständigen behördlichen Stellen abzustimmen.
• Sämtliche Bereiche mit Personenverkehr sind während der Bauphase permanent gegenüber der Baustelle abzusichern.
b.) Lagerflächen und Bausubstanz
• Halte- und Kfz-Stellflächen sind im Bereich und Umfeld der Baustelle begrenzt vorhanden.
• Lagerflächen können auf dem Grundstück begrenzt zur Verfügung gestellt werden.
Allerdings könnten diese Flächen sich je nach Einsatz und Lage auch im
hinteren, rückwärtigen Bereich befinden, der von der Straße nicht direkt oder über sonstige
befestigte Flächen oder Wege zugänglich ist.
• Bei der Durchführung der Baumaßnahme sind alle Leistungen unter größter Schonung der
vorhandenen Substanz durchzuführen.

4.) Besondere Fristen :
a.) Bewerbung, Angebot und Zuschlag:
Im Zuge der Gleichbehandlung im Wettbewerb sind alle Firmen aufgefordert,
alle bestehenden Fragestellungen hinsichtlich des Inhaltes der Ausschreibung
schriftlich an die ausschreibende Stelle zu richten.
Das Ergebnis der Klärung wird daraufhin allen aufgeforderten Firmen zur Verfügung
gestellt.
Alle nach Ablauf dieser Frist eingegangenen oder mündlich vorgetragenen Fragen
können im weiteren Vergabeverfahren keine Berücksichtigung finden!

 5.) Auftragsabwicklung:
Für die Auftragsabwicklung gelten die anliegenden Vertragsbedingungen der Stadt Troisdorf und deren rechtlichen Bezüge (wie z.B. VOB, TVgG-NRW, etc.):
Für sämtlich aufgeführten und vom Auftragnehmer angebotenen Lieferungen und Arbeiten
gilt außerdem:
- die für diese Gewerke maßgeblichen Normen.
- die geltenden Unfallverhütungs-Vorschriften des Unfallkasse NRW
- die BauO NRW in der neuesten Fassung, in Verbindung mit der Baugenehmigung, falls vorliegend
- die Verarbeitungsrichtlinien und technischen Vorschriften des Herstellers.
- die Leistungsbeschreibung
- die freigegebenen Ausführungszeichnungen
Bedarfsweiser Ausdruck und Vervielfältigung der Ausschreibungsunterlagen ist Sache des AN, sie liegen der Ausschreibung lediglich digital bei.
Die beiliegenden Planunterlagen sowie die Beschreibung in der LV-Position stellen Mindestanforderungen dar, die vom Bieter hinsichtlich Qualität -  unter vorheriger Zustimmung durch den AG - überschritten werden können.
Die nachfolgenden Positionen beinhalten die fix und fertige Leistung, die zur Ausführung der jeweiligen Position erforderlich ist. Begriffe wie -Herstellen-, -Liefern-, -Einbauen-,
etc. werden nicht explizit aufgeführt. Der Einbau sämtlicher Produkte erfolgt
nach den einschlägigen DIN-Normen und den Herstellervorschriften.
6.) Einrichtung Baustelle:
• Die Beleuchtung und Beschilderung der Baustelle ist entsprechend den behördlichen
Vorschriften über die gesamte eigene Bauzeit vorzuhalten.
• Die evtl. Inanspruchnahme von öffentlichem Straßenland ist vom AN eigenverantwortlich
und kostenfrei für den AG zu erwirken. Alle anfallenden Gebühren und Mieten sind vom
AN einzukalkulieren.
• Die zur Durchführung der Baumaßnahme notwendige Stellung und der Einsatz von Kränen
und sonstiger Hebetechnik zum Be- oder Entladen, Transport auf der Baustelle und Einbau spezieller (besonders schwerer) Bauteile sind in das Angebot einzukalkulieren.
Ein bauseitig eingerichteter Baustellenkran ist nicht vorhanden.
• Eine entsprechende Bereitstellung von Planungs- und Produktionskapazitäten sowie
Baustellenpersonal und - Ausrüstung ist in der Kalkulation zu berücksichtigen.
• Die Baustelleneinrichtung und notwendige Einrüstungen sind, vom Unternehmer selbst
abgestimmt auf die durchzuführenden Arbeiten, zu beschaffen und zu erstellen.
• ebenso alle Hilfsmittel und die ggf. erforderlichen Sicherungsmaßnahmen
• und der Schutz von vorhandenen Bauteilen und Einrichtungen vor Verschmutzung und Zerstörung durch die eigenen Arbeiten.
• Es ist ein Fachbauleiter zu benennen, der mit einer Reaktionszeit von 1 Stunde auf der
Baustelle verfügbar und eine missverständnisfreie Kommunikation in deutscher Sprache zu
führen in der Lage ist.
• Das Schließen und Verschließen der Türen und Tor, bzw. der Bauzaunanlage nach
täglichem Arbeitsschluss ist während der gesamten Ausführungszeit vom AN zu
gewährleisten.
• Anfallender Schutt, Abfall und Restmaterialien werden Eigentum des AN und sind
unverzüglich fachgerecht zu entsorgen. Die ggf. dafür erforderlichen Container sind selbst zu
beschaffen und in Abstimmung mit der Bauleitung zu platzieren.

 7.) Ordnung auf der Baustelle:
• Es wird besonders Wert darauf gelegt, dass die Baustelle jederzeit in einem
ordnungsgemäßen und aufgeräumten Zustand ist.
• Nach Fertigstellung der ausgeschriebenen Leistungen wird das Gebäude besenrein
übergeben, durch die Maßnahme entstehender Bauschutt und Abfall wird Eigentum des AN
und ist von diesem fachgerecht zu entsorgen.
• Verunreinigungen durch die eigenen Arbeiten sind zu beseitigen und Oberflächen wieder in
den vorherigen Zustand zurückzusetzen.
Rauchverbot:
Auf dem Gelände der Grundschule besteht ausdrückliches Rauchverbot. Dies ist zwingend einzuhalten und ggf. bei der Besetzung der Baustelle zu berücksichtigen.

8.) Arbeitsschutzvorschriften:
• Auf die Einhaltung der Arbeitsschutzvorschriften, das Tragen der vorgeschriebenen
persönlichen Schutzausrüstung (PSA) wird besonders verwiesen!
• Für örtliche Heißarbeiten (Schweißen, Schneiden, Löten, Trennen) ist der ERLAUBNISSCHEIN der Stadt Troisdorf über die betreffenden Arbeiten zwingend vor Ausführung auszufüllen und der Bauleitung zu übergeben.
Die zu deren Erfüllung notwendigen Wartezeiten und Aufsichtspflichten sind zu beachten und in den Arbeitsabläufen entsprechend zu berücksichtigen und ggf. in die Preise einzukalkulieren!

9.) Leistungen ohne besondere Vergütung:
Folgende Leistungen sind als Nebenleistungen in die nachfolgenden Positionen
einzukalkulieren.
• Bereitstellen von ausreichend Aufenthalts- und Lagerräumen:
Leicht verschließbare Aufenthalts- und Lagerräume können vom AG nicht zur Verfügung
gestellt werden. Sollten dafür vorgesehene Container notwendig sein, sind diese in die Position(en) der Baustelleneinrichtung einzurechnen.
• Eigene Baustelleneinrichtung, sofern nicht im Folgenden ausgeschrieben
• sowie z.B. Bock-, Rollgerüste bis 2,0m Standhöhe oder
• sonstige Sicherungsmaßnahmen für die eigenen Arbeiten entsprechend den
Unfallverhütungsvorschriften.
• sämtliche Transport- und Hebewerkzeuge
• abschnittsweises und zeitversetztes Arbeiten in Abstimmung mit anderen Gewerken und
nach Angabe der Bauleitung.
• nach Beendigung der Arbeiten sind alle Räume/Lagerplätze besenrein zu hinterlassen.
• Beantragung von Gütenachweisen der Baustoffe incl. die jeweiligen Prüfgebühren.
• Ansonsten gelten alle amtlichen, gesetzlichen, baupolizeilichen und
berufsgenossenschaftlichen Bedingungen und Normen.

10.) Haftung und Gewährleistung:
entsprechend den “Besonderen Vertragsbedingungen“ der Stadt Troisdorf, die der
Leistungsbeschreibung beigefügt ist.
Grundsätzlich gelten die Gewährleistungsfristen gemäß VOB, sofern dort nichts anderes
vereinbart ist.

11.) Verkehrssicherung:
• Alle erforderlichen Maßnahmen sind dem Auftragnehmer in eigener Verantwortung
durchzuführen. Ansonsten hat der Auftragnehmer alle notwendigen Verkehrsregelungen bei
der zuständigen Straßenverkehrsbehörde zu beantragen.
• Falls Beschädigungen oder Verunreinigungen auf angrenzenden privaten oder städtischen
Flächen oder Einrichtungen durch den Auftragnehmer entstehen, so sind diese unverzüglich anzuzeigen und sofort und unaufgefordert zu beheben oder zu beseitigen.
• Freigaben jeglicher Art durch den AG entbinden den AN nicht von einer Haftung.

12.) Versicherung:
Die Baustelleneinrichtung, alle Materialien und die bereits eingebauten Bauteile sind gegen
Feuer, Diebstahl, sowie Natureinwirkungen zu versichern. Beim Eintreten von Schäden
vorgenannter Art kann der Auftragnehmer keinerlei Ansprüche aus diesen an den Bauherrn
geltend machen. Zur Deckung von Haftungsansprüchen an den Bieter bzw. Auftragnehmer
verfügt dieser über einen angemessenen Versicherungsschutz.

13.) Umweltschutz, Baustoffe und Materialien:
• Die verwendeten Baustoffe und Materialien müssen gesundheitlich unbedenklich sein und
dürfen keine gesundheitsschädlichen Stoffe absondern.
• Als aktiven Beitrag zum Umweltschutz müssen bei öffentlichen Vorhaben weitestgehend
umweltfreundliche Baustoffe und Materialien verwendet werden.
• Es ist darauf zu achten und sicherzustellen, dass nur Materialien verwendet werden, die kein Formaldehyd oder sonstige schädliche oder geruchsbelästigende Stoffe enthalten.
• Stoffe sind so zu wählen, dass es auch beim Zusammenwirken der Emissionen aus
verschiedenen Materialien nicht zu schädlichen Konzentrationen kommt.

## Schreiner 2026

### Titel 01 Baustelleneinrichtung

**01.01 Baustelleneinrichtung**
Einrichten und Räumen der Baustelle, Vorhalten der Baustelleneinrichtung für sämtliche in
der Leistungsbeschreibung aufgeführten Leistungen, Werk- und Fahrzeuge.
Baustrom kann über die Schule zur Verfügung gestellt werden.
Bauwasser kann ebenfalls über die Schule zur Verfügung gestellt werden.
Menge: 1,000 psch

### Titel 02 Aufstiegshilfe

**02.01 Aufstiegshilfe Notausgangsfenster KG**
Aufstiegshilfe zur Entfluchtung über Notausgangsfenster. Ohne Podest, jedoch mit Anschluss an Fensterbank über vorhandenen Heizköper hinweg. als offene Konstruktion, aus Furniersperrholz (Multiplex), D=mind. 1,8 cm, Buche, Qualitätsstufe "A".
Treppe steht einseitig gegen Fensterbrüstung und überwindet den Höhenunterschied zwischen OKFFB Raum und OK der Fensterbank des Fluchtfensters und muss hier niveaugleich so angeschlossen werden, dass das Fenster über die volle Beeite nach innen öffnen kann.
Bis zu 6 Steigungen ca. 16,6/28, Breite ca. 1,10 m, ohne Setzstufen, Trittstufen mit leiterhaftem Unterschnitt, obere Stufe ggf. größere Tiefe bis 40 cm.
Alle frei liegenden und sichbaren Kanten sind mit Einleimer Buche zu versehen.
Geländer aus einseitig überhöhter Treppenwange, in die durch Einarbeitung von entsprechend großen, parallelen Langlöchern ein Handlauf einzuarbeiten ist, bis auf Abstand von mind. 0,5 cm an Fensterprofil heranzuführen. Dieses "Geländer" soll eine Höhe gegenüber der jeweiligen Stufenoberkante von 1,0 m haben.
Alle sichtbaren Kanten mindestens im Radius gem. aktueller GUVVRichtlinie ausgeführt.
Alle sichbaren Flächen geschliffen, poliert und klarlackiert.
Ausführung inklusive lagesichernder Befestigung, möglichst außerhalb von Blick- und Stolperbereichen. Untergrund Boden Verbundestrich, Wände Mauerwerk / Beton
Ausführungsort: KG in Raum U04
SItuationsfotos:

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oben links:  oben rechts:
derzeitige Situation Fluchtfenster KG  Ausführungsbeispiel Aufstiegshilfe
Menge: 1,000 Stck

### Titel 03 Innen- und Brandschutztürelemente

**03.01 1-fl Tür ausbauen und entsorgen 1080x2095- Holz**
Türanlage aus Holz (Türblatt) und Umfassungszarge (vollflächig eingemörtelt aus Stahl) komplett für Wiedereinbau einer neuen Objekttür, einschließlich Beschläge, Verankerungen, Verriegelungen, Abdichtungen, Wandanschlüssen, Versiegelungen ausbauen und entsorgen.
Das Abbruchmaterial wird Eigentum des AN und ist fachgerecht zu entsorgen.
Die angrenzenden Bauteile sind bei den Abbrucharbeiten zu schützen. Die Tür befindet sich jedoch in einem ausbauten Kellerbereich.

Die Bearbeitung findet im Kellergeschoss des Schulgebäudes statt, zu Raum U08 PM

Abbruchbereich: Flurtüren
1-flügelige Türanlage

Bestehend aus:
Abmessung der Türanlage: ca. 1080 x 2095 mm
Gesamtfläche ca. 2,30 m2

Lieferung und Montage incl. allen Befestigungsmitteln, Systemzubehör, etc. in fix und fertiger
gebrauchsfähiger Leistung.

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Menge: 1,000 Stck

**03.02 Stahlumfassungszargen Metallständerwände, MW 125, VX**
Stahlumfassungszargen Metallständerwände, MW 125, VX
Stahlumfassungszargen ohne Bodeneinstand, inkl. Hohlkammer-Profildichtschnur und Transportsicherungen liefern und unter Berücksichtigung der einschlägigen Einbauvorschriften gem. DIN montieren.
Ziel ist eine dichtschließende Tür, in Verbidnung mit nachfolgender Position Türblatt.
Größe: 760; 885 und 1010 x 2010 mm
Bandtaschen: VX, vorgerichtet für 3D-Bänder

Einbauort: Erdgeschoss, Tür zu neuem Sanitärraum
Menge: 1,000 Stck

**03.03 Stahlumfassungszargen Massivwände, MW 125, VX**
Stahlumfassungszargen wie vor, jedoch zweiteilig für Massivwände, MW 125, VX
Größe: ca. 1010 x 2010 mm

Einbauort: Kellergeschoss, Tür zu bestehendem Pumiraum.
Menge: 1,000 Stck

**03.04 Innentürblätter Vollspan, Schichtstoff, VX3D**
Holzinnentürblatt 41 mm, passend zu vorgenannten Stahlzargen, Schichtstoffoberfläche Getalit, Vollspankern, Normalfalz, Bandfräsung zur Aufnahme von Anschraubbändern,
dreiseitiger Hellholzeinleimer in der Falz.
Größe: 1010 x 2010 mm
Typ/-system der Planung: Wirus, Westag o.glw.
angebotenes Fabirkat:

'........................................'
(vom Bieter einzutragen)
Oberfläche: Schichtstoff, Farbton nach Wahl des AG,
Leistungsumfang inklusive 3D-Bänder aus Edelstahl matt mit wartungsfreien Axial-Radial-Gleitlagern

Drückergarnitur: Rundgriff-Drückergarnitur, wie folgend abgebildet, Edelstahl matt, Einzelrosetten, Drücker festdrehbar gelagert, für Profilzylinder vorgerichtet
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
Ziel ist eine dichtschließende Tür, in Verbindung mit vorheriger Position Türzarge.
Menge: 2,000 Stck

**03.05 Zulage Lichtausschnitt**
Lichtausschnitt in vorgenannten Türblättern nach DIN-Größe (Maximalgröße) und gem. Planungsvorgabe erstellen und mit dekorgleichen Glas-Halteleisten und VSG-Klarglas verglasen.
Einbauort: neuer Sanitärraum EG
Menge: 1,000 Stck

**03.06 T30-1 Stahl-Feuerschutztür mit Rauchschutz**
T30-1 Stahl-Feuerschutztür, inklusive Rauchschutz nach DIN 18095.
1-flügeliges, feuerhemmendes, einbaufertiges Element. Geprüft und bauaufsichtlich zugelassen.
mit Umwelt-Produktdeklaration ( EPD*) nach ISO14205 und prEN15804
*ift Rosenheim EPD-MT-0.1
Zulassungs-Nr. DIBT: Z-6.20-1974
Abmessung (B x H): 1010 x 2010 mm
Türblatt: 45 mm dick, doppelwandig aus verzinktem Material, dreiseitig gefälzt, Blechdicke 1,0 mm, Dickfalz, Aussteifung mit Flachstahl, Dämmung: Mineralfaserplatte
Stahlsicherungsbolzen im Falzbereich gem. zulassungstechnischer Anforderung
Oberfläche: grundiert (umweltfreundlich pulverbeschichtet) in Anlehnung an RAL 9002, grauweiß und dadurch vorbereitet und zugelassen (!) für eine bauseitige Farbbeschichtung.
Anschlag: DIN nach Absprache
Bänder: dreiteilig, 4 Konstruktionsbänder mit Kugellager
Schließmittel: Obentürschließer DIN EN 1154
Wärmedämmung: U = 2,0 W/m² K
Baukörper/Anschlüsse:
Sturzbereich: Trockenbauwand F90AB
Seitlich: Trockenbauwand F90 AB
Beschläge: FS-Garnituren
Rundgriff-Drückergarnitur (adäquat vorgenannte Zimmertüren), jedoch schwarz, Kunststoff, Kurzschild, Drücker festdrehbar gelagert, für Profilzylinder
Falztreibriegel mit Schaltschloss im Standflügel der zweiflügeligen Tür
Obentürschließer
Obentürschließer mit Gleitschiene, Festtellung und Rauchmeldezentrale, nach DIN EN 1154
Montage/Zargenvarianten
flächenbündige Abdeckkappen für Zargen mit Leibungsmontage Leichtbauwände
Umfassungszarge, Stahl, verzinkt und grundiert (grauweiß in Anlehnung an RAL 9002), Maulweite: 125 mm
Einbau in Montagewände aus Gipswerkstoffen mit Stahlständerwerk F 90 AB, gem. DIN 4102, Teil 4, Tabelle 48
Alle notwendigen Beschlagteile, Systemzubehör, Montagematerial etc. ist mitzuliefern und zu montieren, auch wenn diese hier nicht ausdrücklich erwähnt sind. Lieferung und Montage incl. allen Befestigungsmitteln, Systemzubehör, etc. in fix und fertiger gebrauchsfähiger Leistung.
Einbauorte: Erdgeschoss, Tür zu neuem Abstellraum 007A

Angebotenes Fabrikat: ____________________________
(vom Bieter einzutragen)
Menge: 1,000 Stck

**03.07 Zulage Sturzmelder**
Lieferung, Einbau und Anschluss und Inbetriebnahme von zusätzlichen Rauchwarnmeldern für die vorgenannten Türschließer im Sturzbereich, systemkonform und gemäß Herstellerrichtlinien, bzw. Hersteller-/Zulassungsvorgaben.
Menge: 2,000 Stck

### Titel 04 Stundenlohn- und Sonstige Arbeiten

*Hinweis: Hinweistext*
Arbeiten im Stundenlohn sind nur mit vorheriger Genehmigung der Bauleitung auszuführen.
Die Arbeitsstunden und die verbrauchten Materialien sind innerhalb von 36 Std zur Gegenzeichnung und Prüfung der Bauleitung vorzulegen. In den Taglohnstunden sind sämtliche Geschäftskosten, Auslösungen, Übernachtungen usw. enthalten. Eine darüber hinausgehende Vergütung erfolgt nicht.

**04.01 Stundenlohnarbeiten für einen Facharbeiter,**
Stundenlohnarbeiten für einen Facharbeiter, sämtliche Kosten/Zuschläge
zum besonderen Nachweis auf Anweisung durch die Bauleitung.
Der Verrechnungssatz für die jeweilige Arbeitskraft umfasst
sämtliche Aufwendungen wie Lohn- und Gehaltskosten, Lohn- und
Gehaltsnebenkosten, Zuschläge, lohngebundene und
lohnabhängige Kosten, sonstige Sozialkosten, Gemeinkosten,
Wagnis und Gewinn.
Menge: 5,000 h

**04.02 Stundenlohnarbeiten für einen Fachhelfer,**
Stundenlohnarbeiten für einen Fachhelfer,sämtliche Kosten/Zuschläge
zum besonderen Nachweis auf Anweisung durch die Bauleitung.
Der Verrechnungssatz für die jeweilige Arbeitskraft umfasst
sämtliche Aufwendungen wie Lohn- und Gehaltskosten, Lohn- und
Gehaltsnebenkosten, Zuschläge, lohngebundene und
lohnabhängige Kosten, sonstige Sozialkosten, Gemeinkosten,
Wagnis und Gewinn.
Menge: 5,000 h
